# AUSSCHREIBEN.DE
Leistungsbeschreibung (GAEB DA XML 3.2, DA81)
Projekt: ADE
Währung: EUR
Erstellt mit: GXML Toolbox V3.3 R20220330, ORCA a.de-Exporting, 20.04.2023

## 1 AUSSCHREIBEN.DE - Triflex

### Titel 01 Triflex BWS - Abdichtungssystem unter Fremdbelag

*Hinweis: Triflex BWS, Vorbemerkungen*
Triflex BWS
Abdichtungssystem unter Fremdbelag mit Triflex ProTerra

Bauvorhaben: '...'

Architekt/Bauherr: '...'

Vorbemerkungen:

Die Verarbeitung erfolgt mit Produkten der Firma Triflex GmbH & Co. KG, Minden.

Die Einhaltung aller gültigen Richtlinien wird für die jeweils empfohlenen Systemaufbauten mit Triflex-Produkten berücksichtigt bzw. vorausgesetzt.

Die Abdichtungen innerhalb des Systemaufbaus mit Triflex ProDetail (Anschlüsse, Details) sowie Triflex ProTerra (Fläche) sind durch europäisch technische Bewertungen (ETA), ausgestellt durch das Deutsche Institut für Bautechnik (DIBt), abgesichert und erfüllen die Anforderungen der Bauproduktenverordnung der EU (CE-Kennzeichnung) nach ETAG Nr. 005 in der jeweils höchsten Nutzungskategorie.
Allgemeine bauaufsichtliche Prüfzeugnisse (PG-FLK) weisen die Verwendbarkeit der Abdichtungen innerhalb des Systemaufbaus als Bauwerksabdichtung auf bis zu 90° geneigten Flächen im Verbund mit Fliesen und Plattenbelägen gemäß MVV TB C 3.28 nach.

Der Auftragnehmer hat vor Auftragserteilung nachzuweisen, dass er für die Verarbeitung von Triflex-Produkten geschult wurde. Andernfalls ist die Einweisung durch einen Schulungsmeister am Objekt sicherzustellen.

Die in der Ausarbeitung enthaltenen Massen sind auf der Baustelle zu überprüfen.

Die Abrechnung erfolgt nach gemeinsamem Aufmaß des Auftragnehmers mit dem Auftraggeber.

Die Abdichtung ist so auszuführen, dass bei Arbeitsunterbrechung ein Eindringen von Niederschlagswasser in den Systemaufbau verhindert wird.

Für die Schuttbeseitigung sind die Abfuhr- und Deponiekosten in die Einzelpreise einzukalkulieren bzw. gesondert auszuweisen.

Bedenken gegen die Vorleistungen anderer Unternehmer sind dem Auftraggeber unverzüglich, möglichst schon vor Beginn der Arbeiten, schriftlich mitzuteilen.

Dem Bieter wird empfohlen, vor Angebotsabgabe das Objekt zu besichtigen.

Falls bei den Ausführungsarbeiten Änderungen oder Sonderarbeiten erforderlich werden, die nicht erfasst sind, sind diese im einzelnen vor Ausführung anzuzeigen und anschließend gesondert zu verrechnen.

Die Arbeiten verstehen sich, wenn nicht ausdrücklich anders beschrieben, als fix und fertige Leistung, einschließlich Lieferung aller erforderlichen Materialien und Nebenleistungen.

Als Vertragsbestandteile gelten:
- Leistungsverzeichnis
- Systembeschreibung und Produktinformationen des Herstellers
- DIN 18202 - Toleranzen im Hochbau
- DIN 18531 - Abdichtung von Dächern, Balkonen, Loggien und Laubengängen
- Regeln für Abdichtungen (Flachdachrichtlinie) - Zentralverband des Deutschen Dachdeckerhandwerks
- Baupolizeiliche Bestimmungen
- Unfallverhütungsvorschriften
- VOB Teil B
in den jeweils zum Zeitpunkt des Vertragsabschlusses gültigen Fassungen.

Der Systemaufbau ist vom sachkundigen Planer nach objektspezifischen Anforderungen anzupassen. Detaillierte Ausschreibungstexte sind vom Planer eigenverantwortlich zu erstellen. Mit der Übermittlung dieses Leistungsverzeichnis-Entwurfs ist keine konkrete Projektberatung verbunden. Die Textausarbeitung ist eine unverbindliche Serviceleistung von Triflex. Rechtsansprüche aus dieser Leistung sind ausgeschlossen.

Stand: 04/2023

*Hinweis: Triflex BWS, System- und Produkteigenschaften*
Das System Triflex BWS ist eine Balkonabdichtung unter losem oder festem Fremdbelag mit einer Abdichtung nach DIN 18531 zur Abdichtung von Dachterrassen, Balkonen, Loggien und Laubengängen. Das Abdichtungssystem auf PMMA-Harzbasis besteht aus einer Grundierung, einer vliesarmierten Detail- und Flächenabdichtung sowie einer Schutzschicht mit einem anschließenden Fremdbelag, der sowohl fest als auch lose verlegt werden kann.

System- und Produkteigenschaften:
- Vollflächig vliesarmiertes Abdichtungssystem durchgehend auf Polymethylmethacrylatharzbasis (PMMA)
- Mechanisch belastbar
- Hydrolysebeständig
- Nahtlos
- Kalt applizierbar
- Schnell reaktiv
- Lösemittelfrei
- Elastisch
- Dampfdurchlässig
- Vollflächig haftend auf den verschiedensten Untergründen
- Wurzel- und rhizomfest nach FLL-Verfahren
- Verarbeitungsbedingungen gemäß System- und Produktbeschreibungen des Herstellers (z. B. - Anwendungstemperatur mind. 0 °C, Untergrundfeuchtigkeit max. 6 Gew.-%, Oberflächentemperatur mind. 3 °C über dem Taupunkt)
- Fugenüberspannend
- Dynamisch rissüberbrückend
- Rissüberbrückend bis 3,0 mm in Anlehnung an PG-FLK
- Witterungsbeständig (UV, IR usw.)
- Chemisch beständig
- Brandverhalten nach EN 13501-5: Klasse BROOF(t1), BROOF(t2), BROOF(t3), BROOF(t4)
- Brandverhalten nach EN 13501-1: Klasse E
- Harte Bedachung im Sinne der deutschen Landesbauordnungen
- Europäische technische Bewertung mit CE-Kennzeichnung in den jeweils höchsten Nutzungskategorien (W3, M und S, P1 bis P4, S1 bis S4, TL4, TH4)
- Entspricht der DIN 18531 und Flachdachrichtlinie
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
**01.0001 Baustelleneinrichtung**
Baustelle einrichten und nach Abschluss der Arbeiten räumen. Vorhalten von Maschinen, Geräten, Werkzeugen und sonstigen Betriebsmitteln, die zur Durchführung der Arbeiten erforderlich sind.
Die Baustelle wird besenrein hinterlassen.
Einheit: psch
DIN 276-08: 391
Work Category: 0

**01.0002 Hohllagen**
Vorhandene Oberflächen durch Abklopfen mit einem Hammer auf Hohllagen untersuchen und entsprechende Stellen markieren.
Einheit: psch
DIN 276-08: 397
Work Category: 81

**01.0003 Feuchtegehalt**
Vorhandenen Betonuntergrund mit geeignetem Messwerkzeug (z. B. CM-Gerät) auf Feuchtegehalt untersuchen und protokollieren.
Einheit: psch
DIN 276-08: 397
Work Category: 81

**01.0004 Ebenheit und Gefälle**
Prüfung des vorhandenen Untergrundes auf Ebenheit und Gefälle.
Einheit: psch
DIN 276-08: 397
Work Category: 81

**01.0005 Haftzugfestigkeit**
Vorhandenen Untergrund mit geeignetem Messwerkzeug (z. B. Herion-Gerät) auf vorgegebene Haftzugfestigkeit untersuchen und protokollieren.
Einheit: psch
DIN 276-08: 397
Work Category: 81

*Hinweis: Hinweis Systembeschreibung*
Siehe Triflex BWS Systembeschreibung, Tabelle Untergrundvorbehandlung.

**01.0006 Schleifen**
Vorbereitung des Untergrundes durch Schleifen mit geeigneten Schleifgeräten inkl. Reinigung, Aufnahme, Abtransport und ordnungsgemäßer Entsorgung von anfallendem Bauschutt.
Einheit: m²
DIN 276-08: 352
Work Category: 81

**01.0007 Fräsen**
Abtragen verunreinigter Oberflächen des Betons/Estrich mittels geeigneter Fräse ca. 5 mm tief, um einen haft- und tragfähigen Untergrund zu erhalten inkl. Aufnahme, Abtransport und ordnungsgemäßer Entsorgung des Fräsgutes.
Einheit: m²
DIN 276-08: 352
Work Category: 81

*Hinweis: Untergrundtabelle*
Siehe Triflex BWS Systembeschreibung, Tabelle Untergrundvorbehandlung.

**01.0008 Grundierung Asphalt**
Grundieren mit Triflex Cryl Primer 222.
Verbrauch: mind. 0,40 kg/m²
Ausführung nach den technischen Richtlinien des Materialherstellers. Die Haftung zum Untergrund ist immer objektbezogen zu prüfen.
Einheit: m²
DIN 276-08: 352
Work Category: 81
Produkt:
  Artikel:
    Artikelnummer: 22220
    Artikelkurztext: Grundierung Asphalt

**01.0009 Grundierung Beton / Holz**
Z. B. bei Beton, Estrich, Fliesen, Holz, Leichtbeton, Putz/Mauerwerk.
Grundieren mit Triflex Cryl Primer 276.
Verbrauch: mind. 0,40 kg/m²
Ausführung nach den technischen Richtlinien des Materialherstellers. Die Haftung zum Untergrund ist immer objektbezogen zu prüfen.
Einheit: m²
DIN 276-08: 352
Work Category: 81
Produkt:
  Artikel:
    Artikelnummer: 22760
    Artikelkurztext: Grundierung Beton / Holz

**01.0010 Grundierung Wärmedämm-Verbundsystem**
Z. B. bei Wärmedämm-Verbundsystemen, kunststoffmodifiziertem Mörtel.
Grundieren mit Triflex Pox R 100 inkl. Absandung im Überschuss mit Quarzsand, Körnung 0,2-0,6 mm. Entfernen des Überschusses nach Aushärtung.
Anschlusshöhe: '.........' cm
Verbrauch Triflex Pox R 100: mind. 0,30 kg/m²
Verbrauch Quarzsand 0,2-0,6 mm: mind. 2,00 kg/m²
Ausführung nach den technischen Richtlinien des Materialherstellers. Die Haftung zum Untergrund ist immer objektbezogen zu prüfen.
Einheit: m²
DIN 276-08: 352
Work Category: 81
Produkt:
  Artikel:
    Artikelnummer: 21000
    Artikelkurztext: Grundierung Wärmedämm-Verbundsystem

**01.0011 Grundierung Glas**
Grundieren mit Triflex Glas Primer inkl. vorheriger Reinigung der Fläche mit Triflex Glas Reiniger.
Verbrauch Triflex Glas Reiniger: mind. 0,05 l/m²
Verbrauch Triflex Glas Primer: ca. 0,05 l/m²
Ausführung nach den technischen Richtlinien des Materialherstellers. Die Haftung zum Untergrund ist immer objektbezogen zu prüfen.
Einheit: m²
DIN 276-08: 352
Work Category: 81
Produkt:
  Artikel:
    Artikelnummer: 29300
    Artikelkurztext: Grundierung Glas

**01.0012 Grundierung Metall**
Z. B. bei Edelstahl, Stahl und Zink.
Grundieren mit Triflex Metal Primer inkl. vorheriger Reinigung der Fläche mit Triflex Reiniger.
Verbrauch Triflex Reiniger: mind. 0,20 l/m²
Verbrauch Triflex Metal Primer: ca. 0,08 l/m²
Ausführung nach den technischen Richtlinien des Materialherstellers. Die Haftung zum Untergrund ist immer objektbezogen zu prüfen.
Einheit: m²
DIN 276-08: 352
Work Category: 81
Produkt:
  Artikel:
    Artikelnummer: 26200
    Artikelkurztext: Grundierung Metall

**01.0013 Gefälleherstellung mit Verbundestrich**
Erstellen eines ausreichenden Gefälles mit Triflex CeFix Screed 631 (Mindestschichtdicke 20 mm) inkl. Grundierung des mineralischen Untergrundes mit Triflex CeFix Primer 795.
Dicke im Mittel: '.........' mm
Verbrauch Triflex CeFix Primer 795: mind. 0,30 kg/m²
Verbrauch Triflex CeFix Screed 631: ca. 2,20 kg/m² pro mm Schichtdicke

Schnelle Aushärtezeiten:
Begehbar nach : ca. 1 Std. bei +20 °C
Schleifbar nach: ca. 2 Std. bei +20 °C
Mit PMMA überarbeitbar nach: 3 Std. bei +20 °C

Nach Aushärtung des Estrichs ist die Oberfläche mit geeigneten Schleifgeräten zu schleifen inkl. Reinigung, Aufnahme, Abtransport und ordnungsgemäßer Entsorgung von anfallendem Bauschutt.
Grundieren mit Triflex Cryl Primer 276.
Verbrauch: mind. 0,40 kg/m2

Ausführung nach den technischen Richtlinien des Materialherstellers.

Der Gefälleestrich Triflex CeFix Screed 631 besitzt eine CE-Kennzeichnung nach DIN EN 13813 mit den Kennwerten A1, CT-C40-F6.

Klassifizierung des Brandverhaltens Bfl-s1 nach DIN EN 13501-1.
Einheit: m²
DIN 276-08: 352
Work Category: 25
Produkt:
  Artikel:
    Artikelnummer: 26300
    Artikelkurztext: Gefälleherstellung mit Verbundestrich

**01.0014 Gefälleherstellung auf Trennlage (schwimmende Verlegung)**
Erstellen eines ausreichenden Gefälles mit Triflex CeFix Screed 631 (Mindestschichtdicke 40 mm) inkl. Trennlage und Estrichranddämmstreifen.
Dicke im Mittel: '.........' mm
Verbrauch Triflex CeFix Screed 631: ca. 2,20 kg/m² pro mm Schichtdicke

Schnelle Aushärtezeiten:
Begehbar nach : ca. 1 Std. bei +20 °C
Schleifbar nach: ca. 2 Std. bei +20 °C
Mit PMMA überarbeitbar nach: 3 Std. bei +20 °C

Nach Aushärtung des Estrichs ist die Oberfläche mit geeigneten Schleifgeräten zu schleifen inkl. Reinigung, Aufnahme, Abtransport und ordnungsgemäßer Entsorgung von anfallendem Bauschutt.
Grundieren mit Triflex Cryl Primer 276.
Verbrauch: mind. 0,40 kg/m²

Ausführung nach den technischen Richtlinien des Materialherstellers.

Der Gefälleestrich Triflex CeFix Screed 631 besitzt eine CE-Kennzeichnung nach DIN EN 13813 mit den Kennwerten A1, CT-C40-F6.

Klassifizierung des Brandverhaltens Bfl-s1 nach DIN EN 13501-1.
Einheit: m²
DIN 276-08: 352
Work Category: 25
Produkt:
  Artikel:
    Artikelnummer: 26300
    Artikelkurztext: Gefälleherstellung auf Trennlage (schwimmende Verlegung)

**01.0015 Gefälleherstellung**
Erstellung eines ausreichenden Gefälles mit Triflex Cryl Level 215+.
Dicke im Mittel: '.........' mm
Verbrauch: ca. 2,20 kg/m² pro mm Schichtdicke
Ausführung nach den technischen Richtlinien des Materialherstellers.
Einheit: m²
DIN 276-08: 352
Work Category: 25
Produkt:
  Artikel:
    Artikelnummer: 22151
    Artikelkurztext: Gefälleherstellung

**01.0016 Spachteln**
Z. B. bei Schwindrissen, kleinen Ausbrüchen und Unebenheiten.
Spachteln und auffüllen mit Triflex Cryl Spachtel.
Verbrauch: ca. 1,40 kg/m² pro mm Schichtdicke
Ausführung nach den technischen Richtlinien des Materialherstellers.
Einheit: m²
DIN 276-08: 352
Work Category: 81
Produkt:
  Artikel:
    Artikelnummer: 22400
    Artikelkurztext: Spachteln

**01.0017 Egalisieren**
Z. B. bei großen Ausbrüchen.
Egalisieren und auffüllen mit Triflex Cryl RS 240.
Verbrauch: ca. 2,20 kg/m² pro mm Schichtdicke
Ausführung nach den technischen Richtlinien des Materialherstellers.
Einheit: m²
DIN 276-08: 352
Work Category: 81
Produkt:
  Artikel:
    Artikelnummer: 22150
    Artikelkurztext: Egalisieren

**01.0018 Kratzspachtel, mineralischer Untergrund oder Asphalt**
Ausbesserung von Fehlstellen des vorhandenen mineralischen Untergrundes oder Asphalt mit Kratzspachtel auf Basis von Triflex ProFloor.
Triflex ProFloor Kratzspachtel aus 33 kg Triflex ProFloor unter Zugabe von bis zu 10 kg Quarzsand (0,2-0,6 mm), Farbton grau.
Mittlere Schichtdicke: '.........'
Verbrauch mind. 2,00 kg/m² pro mm Schichtdicke
Ausführung nach den techn. Richtlinien des Materialherstellers.
Einheit: m²
DIN 276-08: 352
Work Category: 81
Produkt:
  Artikel:
    Artikelnummer: 22100
    Artikelkurztext: Kratzspachtel, mineralischer Untergrund oder Asphalt

*Hinweis: ETA-Bewertung*
Herstellung von Detailabdichtungen mit Triflex ProDetail inkl. Triflex Spezialvlies.
Das Abdichtungssystem Triflex ProDetail besitzt eine ETA-Bewertung (ETA Nr. 06/0269) mit CE-Kennzeichnung in den jeweils höchsten Nutzungskategorien W3, M und S, P1 bis P4, S1 bis S4, TL4, TH4, BROOF(t1), BROOF(t2), BROOF(t3), BROOF(t4).
- Brandverhalten: Klasse E nach DIN EN 13501-1
- Triflex ProDetail entspricht der DIN 18531 und der Fachregel für Abdichtungen des ZVDH (Flachdachrichtlinie)
- Besitzt ein allgemeines bauaufsichtliches Prüfzeugnis (abP) nach PG-FLK gemäß VV TB, lfd. Nr. C 3.28
- Nachweis der Wurzelfestigkeit nach FLL-Verfahren und Widerstand gegenüber Hagelschlag nach DIN EN 13583 für harte und flexible Untergründe
- Statische Rissüberbrückung: 3 mm nach DIN EN 1062-7
- Dynamische Rissüberbrückung: 1 mm auf Grundlage der Prüfungen zur ETA-Bewertung

**01.0019 Wandanschluss**
Abdichten des Wandanschlusses mit Triflex ProDetail inkl. Triflex Spezialvlies.
Verbrauch Triflex ProDetail: mind. 3,00 kg/m²
Ausführung nach den technischen Richtlinien des Materialherstellers.
(Siehe Triflex Systemzeichnung BWS-2202 bzw. BWS-2211)
Eigenschaften der Detailabdichtung Triflex ProDetail siehe Pos. "ETA-Bewertung".
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Einheit: m
DIN 276-08: 363
Work Category: 21
Produkt:
  Artikel:
    Artikelnummer: 22900
    Artikelkurztext: Wandanschluss

**01.0020 Wandanschluss, Erhöhung Zwischenhaftung**
Für einen besseren Haftverbund zwischen der Triflex-Abdichtung und dem späteren Wärmedämmverbundsystem.
Erstellung einer Nutzschicht auf der Abdichtung nach Pos. "Wandanschluss" mit Triflex ProDetail inkl. Absandung im Überschuss mit Quarzsand, Körnung 0,7-1,2 mm. Entfernen des Überschusses nach Aushärtung.
Triflex ProDetail, Verbrauch mind. 1,00 kg/m².
Quarzsand 0,7-1,2 mm, Verbrauch mind. 7,00 kg/m² im Überschuss.
Ausführung nach den technischen Richtlinien des Materialherstellers.
Einheit: m
DIN 276-08: 363
Work Category: 21
Produkt:
  Artikel:
    Artikelnummer: 22900
    Artikelkurztext: Wandanschluss, Erhöhung Zwischenhaftung

**01.0021 Türschwelle**
Abdichten der Türschwelle mit Triflex ProDetail inkl. Triflex Spezialvlies.
Verbrauch Triflex ProDetail: mind. 3,00 kg/m²
Ausführung nach den technischen Richtlinien des Materialherstellers.
(Siehe Triflex Systemzeichnung BWS-2202 bzw. BWS-2211, analog)
Eigenschaften der Detailabdichtung Triflex ProDetail siehe Pos. "ETA-Bewertung".
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Einheit: m
DIN 276-08: 363
Work Category: 21
Produkt:
  Artikel:
    Artikelnummer: 22900
    Artikelkurztext: Türschwelle

**01.0022 Gully**
Abdichten des Entwässerungseinlaufs mit Triflex ProDetail inkl. Triflex Spezialvlies.
Verbrauch Triflex ProDetail: mind. 3,00 kg/m²
Ausführung nach den technischen Richtlinien des Materialherstellers.
(Siehe Triflex Systemzeichnung BWS-2204 bzw. BWS-2213)
Eigenschaften der Detailabdichtung Triflex ProDetail siehe Pos. "ETA-Bewertung".
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Einheit: Stk
DIN 276-08: 363
Work Category: 21
Produkt:
  Artikel:
    Artikelnummer: 22900
    Artikelkurztext: Gully

**01.0023 Rinne**
Abdichten des Rinneneinlaufs mit Triflex ProDetail inkl. Triflex Spezialvlies.
Verbrauch Triflex ProDetail: mind. 3,00 kg/m²
Ausführung nach den technischen Richtlinien des Materialherstellers.
(Siehe Triflex Systemzeichnung BWS-2204 bzw. BWS-2213, analog)
Eigenschaften der Detailabdichtung Triflex ProDetail siehe Pos. "ETA-Bewertung".
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Einheit: m
DIN 276-08: 363
Work Category: 21
Produkt:
  Artikel:
    Artikelnummer: 22900
    Artikelkurztext: Rinne

**01.0024 Stützenanschluss**
Abdichten des Stützenanschlusses mit Triflex ProDetail inkl. Triflex Spezialvlies.
Verbrauch Triflex ProDetail: mind. 3,00 kg/m²
Ausführung nach den technischen Richtlinien des Materialherstellers.
(Siehe Triflex Systemzeichnung BWS-2203 bzw. BWS-2212)
Eigenschaften der Detailabdichtung Triflex ProDetail siehe Pos. "ETA-Bewertung".
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Einheit: Stk
DIN 276-08: 363
Work Category: 21
Produkt:
  Artikel:
    Artikelnummer: 22900
    Artikelkurztext: Stützenanschluss

**01.0025 Durchdringung**
Abdichten der Durchdringung mit Triflex ProDetail inkl. Triflex Spezialvlies.
Verbrauch Triflex ProDetail: mind. 3,00 kg/m²
Ausführung nach den technischen Richtlinien des Materialherstellers.
(Siehe Triflex Systemzeichnung BWS-2203 bzw. BWS-2212)
Eigenschaften der Detailabdichtung Triflex ProDetail siehe Pos. "ETA-Bewertung".
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Einheit: Stk
DIN 276-08: 363
Work Category: 21
Produkt:
  Artikel:
    Artikelnummer: 22900
    Artikelkurztext: Durchdringung

**01.0026 Stirnkante mit vorgehängter Rinne**
Abdichten der Stirnkante mit Triflex ProDetail inkl. Triflex Spezialvlies.
Verbrauch Triflex ProDetail: mind. 3,00 kg/m²
Ausführung nach den technischen Richtlinien des Materialherstellers.
(Siehe Triflex Systemzeichnung BWS-2205 bzw. BWS-2214)
Eigenschaften der Detailabdichtung Triflex ProDetail siehe Pos. "ETA-Bewertung".
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Einheit: m
DIN 276-08: 363
Work Category: 21
Produkt:
  Artikel:
    Artikelnummer: 22900
    Artikelkurztext: Stirnkante mit vorgehängter Rinne

**01.0027 Stirnkante mit Traufblech**
Abdichten der Stirnkante mit Triflex ProDetail inkl. Triflex Spezialvlies.
Verbrauch Triflex ProDetail: mind. 3,00 kg/m²
Ausführung nach den technischen Richtlinien des Materialherstellers.
(Siehe Triflex Systemzeichnung BWS-2205 bzw. BWS-2214, analog)
Eigenschaften der Detailabdichtung Triflex ProDetail siehe Pos. "ETA-Bewertung".
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Einheit: m
DIN 276-08: 363
Work Category: 21
Produkt:
  Artikel:
    Artikelnummer: 22900
    Artikelkurztext: Stirnkante mit Traufblech

**01.0028 Stirnkante mit Abschlussprofil**
Montage und Einkleben des Triflex Balkon Abschlussprofils mit Triflex Cryl Spachtel.
Verbrauch Triflex Cryl Spachtel: ca. 1,40 kg/m² pro mm Schichtdicke
Abdichten der Stirnkante mit Triflex ProDetail inkl. Triflex Spezialvlies.
Verbrauch Triflex ProDetail: mind. 3,00 kg/m²
Ausführung nach den technischen Richtlinien des Materialherstellers.
(Siehe Triflex Systemzeichnung BWS-2206 bzw. BWS-2215)
Eigenschaften der Detailabdichtung Triflex ProDetail siehe Pos. "ETA-Bewertung".
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Einheit: m
DIN 276-08: 363
Work Category: 21
Produkt:
  Artikel:
    Artikelnummer: 22900
    Artikelkurztext: Stirnkante mit Abschlussprofil

**01.0029 Stirnkante mit Abschlussprofil P 250**
Montage und Einkleben des Triflex Balkon Abschlussprofils P 250 mit Triflex Cryl Spachtel.
Verbrauch Triflex Cryl Spachtel: ca. 1,40 kg/m² pro mm Schichtdicke
Abdichten der Stirnkante mit Triflex ProDetail inkl. Triflex Spezialvlies.
Verbrauch Triflex ProDetail: mind. 3,00 kg/m²
Ausführung nach den technischen Richtlinien des Materialherstellers.
(Siehe Triflex Systemzeichnung BWS-2206 bzw. BWS-2215, analog)
Eigenschaften der Detailabdichtung Triflex ProDetail siehe Pos. "ETA-Bewertung".
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Einheit: m
DIN 276-08: 363
Work Category: 21
Produkt:
  Artikel:
    Artikelnummer: 22900
    Artikelkurztext: Stirnkante mit Abschlussprofil P 250

**01.0030 Wandanschluss über selbsttragendem Wärmedämmelement**
Z. B. Schöck Isokorb®.
Abdichten des Wandanschlusses inkl. des Wärmedämmelements mit Triflex ProDetail inkl. Triflex Spezialvlies.
Ausführung gemäß Detailzeichnung Plan Nr. '.........'
Verbrauch Triflex ProDetail: mind. 3,00 kg/m²
Wärmedämmelement, Marke / Typ: '.........'
Ausführung nach den technischen Richtlinien des Materialherstellers.
Eigenschaften der Detailabdichtung Triflex ProDetail siehe Pos. "ETA-Bewertung".
Einheit: m
DIN 276-08: 363
Work Category: 21
Produkt:
  Artikel:
    Artikelnummer: 22900
    Artikelkurztext: Wandanschluss über selbsttragendem Wärmedämmelement

**01.0031 Fenster**
Abdichten der Fenster mit Triflex ProDetail inkl. Triflex Spezialvlies.
Verbrauch Triflex ProDetail: mind. 3,00 kg/m²
Ausführung nach den technischen Richtlinien des Materialherstellers.
Eigenschaften der Detailabdichtung Triflex ProDetail siehe Pos. "ETA-Bewertung".
Einheit: m
DIN 276-08: 363
Work Category: 21
Produkt:
  Artikel:
    Artikelnummer: 22900
    Artikelkurztext: Fenster

*Hinweis: ETA-Bewertung*
Herstellung von Fugenabdichtungen mit Triflex ProDetail inkl. Triflex Spezialvlies.
Das Abdichtungssystem Triflex ProDetail besitzt eine ETA-Bewertung (ETA Nr. 06/0269) mit CE-Kennzeichnung in den jeweils höchsten Nutzungskategorien W3, M und S, P1 bis P4, S1 bis S4, TL4, TH4, BROOF(t1), BROOF(t2), BROOF(t3), BROOF(t4).
- Brandverhalten: Klasse E nach DIN EN 13501-1
- Triflex ProDetail entspricht der DIN 18531 und der Fachregel für Abdichtungen des ZVDH (Flachdachrichtlinie)
- Besitzt ein allgemeines bauaufsichtliches Prüfzeugnis (abP) nach PG-FLK gemäß VV TB, lfd. Nr. C 3.28
- Nachweis der Wurzelfestigkeit nach FLL-Verfahren und Widerstand gegenüber Hagelschlag nach DIN EN 13583 für harte und flexible Untergründe
- Statische Rissüberbrückung: 3 mm nach DIN EN 1062-7
- Dynamische Rissüberbrückung: 1 mm auf Grundlage der Prüfungen zur ETA-Bewertung

**01.0032 Arbeitsfuge**
Abdichten der Arbeitsfuge mit Triflex ProDetail inkl. Triflex Spezialvlies.
Verbrauch Triflex ProDetail: mind. 0,60 kg/m
Ausführung nach den technischen Richtlinien des Materialherstellers.
(Siehe Triflex Systemzeichnung BWS-2207 bzw. BWS-2216)
Eigenschaften der Fugenabdichtung Triflex ProDetail siehe Pos. "ETA-Bewertung".
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Einheit: m
DIN 276-08: 363
Work Category: 21
Produkt:
  Artikel:
    Artikelnummer: 22900
    Artikelkurztext: Arbeitsfuge

**01.0033 Bewegungsfuge Fläche**
Abdichten der Bewegungsfuge mit Triflex ProDetail inkl. Triflex Spezialvlies.
Verbrauch Triflex ProDetail: mind. 1,20 kg/m
Ausführung nach den technischen Richtlinien des Materialherstellers.
(Siehe Triflex Systemzeichnung BWS-2208 bzw. BWS-2217)
Eigenschaften der Fugenabdichtung Triflex ProDetail siehe Pos. "ETA-Bewertung".
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Einheit: m
DIN 276-08: 363
Work Category: 21
Produkt:
  Artikel:
    Artikelnummer: 22900
    Artikelkurztext: Bewegungsfuge Fläche

**01.0034 Bewegungsfuge Wandanschluss**
Abdichten der Bewegungsfuge mit Triflex ProDetail inkl. Triflex Spezialvlies.
Verbrauch Triflex ProDetail: mind. 1,20 kg/m
Ausführung nach den technischen Richtlinien des Materialherstellers.
(Siehe Triflex Systemzeichnung BWS-2209 bzw. BWS-2218)
Eigenschaften der Fugenabdichtung Triflex ProDetail siehe Pos. "ETA-Bewertung".
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Einheit: m
DIN 276-08: 363
Work Category: 21
Produkt:
  Artikel:
    Artikelnummer: 22900
    Artikelkurztext: Bewegungsfuge Wandanschluss

*Hinweis: ETA-Bewertung*
Herstellung von Flächenabdichtungen mit Triflex ProTerra inkl. Triflex Spezialvlies. Das Abdichtungssystem Triflex ProTerra besitzt eine ETA-Bewertung (ETA Nr. 04/0019) mit CE-Kennzeichnung in den jeweils höchsten Nutzungskategorien W3, M und S, P1 bis P4, S1 bis S4, TL4, TH4, BROOF(t1), BROOF(t2), BROOF(t3), BROOF(t4).
- Brandverhalten: Klasse E nach DIN EN 13501-1
- Triflex ProTerra entspricht der DIN 18531 und der Fachregel für Abdichtungen des ZVDH (Flachdachrichtlinie)
- Besitzt ein allgemeines bauaufsichtliches Prüfzeugnis (abP) nach PG-FLK gemäß VV TB, lfd. Nr. C 3.28
- Nachweis der Wurzelfestigkeit nach FLL-Verfahren und Widerstand gegenüber Hagelschlag nach DIN EN 13583 für harte und flexible Untergründe
- Statische Rissüberbrückung: 3 mm nach DIN EN 1062-7
- Dynamische Rissüberbrückung: 1 mm auf Grundlage der Prüfungen zur ETA-Bewertung

**01.0035 Flächenabdichtung**
Abdichten der Fläche mit Triflex ProTerra inkl. Triflex Spezialvlies.
Verbrauch Triflex ProTerra: mind. 3,00 kg/m²
Ausführung nach den technischen Richtlinien des Materialherstellers.
(Siehe Triflex Systemzeichnung BWS-2201 bzw. BWS-2210)

System- und Produkteigenschaften:
- Vollflächig vliesarmiertes Abdichtungssystem durchgehend auf Polymethylmethacrylatharzbasis (PMMA)
- Mechanisch belastbar
- Hydrolysebeständig
- Nahtlos
- Kalt applizierbar
- Schnell reaktiv
- Lösemittelfrei
- Flexibel
- Dampfdurchlässig
- Vollflächig haftend auf den verschiedensten Untergründen
- Wurzel- und rhizomfest nach FLL-Verfahren
- Verarbeitungsbedingungen gemäß System- und Produktbeschreibungen des Herstellers (z. B. Anwendungstemperatur mind. 0 °C, Untergrundfeuchtigkeit max. 6 Gew.-%, Oberflächentemperatur mind. 3 °C über dem Taupunkt)
- Fugenüberspannend
- Dynamisch rissüberbrückend
- Rissüberbrückend bis 3,0 mm in Anlehnung an PG-FLK
- Witterungsbeständig (UV, IR usw.)
- Alkalibeständig
- Chemisch beständig
- Brandverhalten nach EN 13501-5: Klasse BROOF(t1), BROOF(t2), BROOF(t3), BROOF(t4)
- Brandverhalten nach EN 13501-1: Klasse E
- Europäische technische Bewertung mit CE-Kennzeichnung in den jeweils höchsten Nutzungskategorien (W3, M und S, P1 bis P4, S1 bis S4, TL4, TH4)
- Entspricht der DIN 18531 und Flachdachrichtlinie
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Einheit: m²
DIN 276-08: 363
Work Category: 21
Produkt:
  Artikel:
    Artikelnummer: 22920
    Artikelkurztext: Flächenabdichtung

**01.0036 Nutzschicht - Oberfläche "Fremdbelag lose"**
Beschichten der Fläche mit Triflex ProTerra.
Verbrauch: mind. 1,00 kg/m²
Ausführung nach den technischen Richtlinien des Materialherstellers.
(Siehe Triflex Systemzeichnung BWS-2210)
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Einheit: m²
DIN 276-08: 352
Work Category: 21
Produkt:
  Artikel:
    Artikelnummer: 22920
    Artikelkurztext: Nutzschicht - Oberfläche "Fremdbelag lose"

**01.0037 Nutzschicht - Oberfläche "Fremdbelag fest"**
Beschichten der Fläche mit Triflex ProTerra.
inkl. Absandung im Überschuss mit Quarzsand 0,7-1,2 mm. Der Überschuss wird nach Aushärtung der Nutzschicht abgefegt bzw. abgesaugt.
Verbrauch Triflex ProTerra: mind. 1,00 kg/m²
Verbrauch Quarzsand, 0,7-1,2 mm: mind. 7,00 kg/m²
Ausführung nach den technischen Richtlinien des Materialherstellers.
(Siehe Triflex Systemzeichnung BWS-2201)
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Einheit: m²
DIN 276-08: 352
Work Category: 21
Produkt:
  Artikel:
    Artikelnummer: 22920
    Artikelkurztext: Nutzschicht - Oberfläche "Fremdbelag fest"

**01.0038 Stundenlohnarbeit eines Vorarbeiters**
Stundenlohnarbeit eines Vorarbeiters für nicht aufgeführte Arbeiten, jedoch zum Nachweis und nur auf Anordnung der Bauleitung oder Bauherrn.
Einheit: h
DIN 276-08: 352
Work Category: 91

**01.0039 Stundenlohnarbeit eines Facharbeiters**
Stundenlohnarbeit eines Facharbeiters für nicht aufgeführte Arbeiten, jedoch zum Nachweis und nur auf Anordnung der Bauleitung oder Bauherrn.
Einheit: h
DIN 276-08: 352
Work Category: 91

**01.0040 Stundenlohnarbeit eines Helfers**
Stundenlohnarbeit eines Helfers für nicht aufgeführte Arbeiten, jedoch zum Nachweis und nur auf Anordnung der Bauleitung oder Bauherrn.
Einheit: h
DIN 276-08: 352
Work Category: 91

**01.0041 Materialverbrauch auf Nachweis**
Materialverbrauch für unvorhersehbare, aber für die Durchführung der Leistung notwendigen zusätzlichen Arbeiten, die nicht im Leistungsverzeichnis erfasst sind.
Die Abrechnung erfolgt nach Aufwand auf Einzelnachweis.
Einheit: kg
DIN 276-08: 352
Work Category: 21

**01.0042 Entsorgung**
Entsorgung aller Abfälle und Sondermüllstoffe entsprechend den derzeit gültigen Gesetzen und Durchführungsverordnungen.
Einheit: psch
DIN 276-08: 396
Work Category: 87
